# Bildungszentren der HWK Dortmund – Ersatzneubau BZ Hansemann Haus 7
Angebotsaufforderung (GAEB DA XML 3.2, DA83)
Projekt: BDO-HN
Währung: EUR
Auftraggeber: Handwerkskammer Dortmund, Ardeystraße 93, 44139 Dortmund, Deutschland
Erstellt mit: SOFTTECH GmbH / GXML Toolbox V3.3 R20230503, AVANTI pro 2026, 23.09.2026

## 3150 Stahlrahmentüren (VE310 H7)
Datum: 01.04.2026

### Gewerk 31 STAHLROHRAHMENTÜREN

*Hinweis: ALLGEMEINE ANGABEN ZUM BAUVORHABEN*
ALLGEMEINE ANGABEN ZUM BAUVORHABEN
gemäß VOB/C DIN 18299

0.1 Beschreibung des Bauvorhabens
Die Handwerkskammer Dortmund beabsichtigt an ihrem Standort Barbarastraße 7 in Dortmund einen freistehenden Neubau zu errichten.

Die erdgeschossige, als Massivbau in Stahlbeton, bauseits errichtete Halle dient dem Schulungsbetrieb für die Verarbeitung von Kunststoffbauteilen.
Der Neubau erhält eine vorgehängte Fassade aus Verblendmauerwerk.

Dieses Leistungsverzeichnis beinhaltet die Stahl-Innentüren (Stahlrohrrahmen- und Stahlblechtüren mit und ohne Brandschutzanforderung)  am Haus 7.

0.1.1. Lage der Baustelle
Das Gebäude liegt auf dem Grundstück der Handwerkskammer Dortmund, Barbarastraße 7 in 44357 Dortmund-Mengede, auf dem ehemaligen Gelände der Zeche "Adolf von Hansemann".
Das Baufeld befindet sich am südlichen Rand des Grundstücks und grenzt im Süden an den Hansemannpark. Westlich des Grundstücks verläuft die L654, östlich grenzt eine Bahnstrecke an.

Auf dem Gelände befinden sich weitere Gebäude der Handwerkskammer. Diese Gebäude sind während der Baumaßnahme durchgehend in Benutzung, es findet Schulungsbetrieb statt. Es ist deshalb von allen Mitarbeitern des AN darauf zu achten, dass keine Lärmbelästigungen, sowie Verschmutzungen im Bereich der öffentlichen Straßen sowie der Zuwege zum Baufeld auf dem Grundstück hervorgerufen werden.

Das Gelände wird ausschließlich über die Barbarastraße erschlossen. Von dort aus findet auch die Andienung der Baustelle statt.
Der Bieter hat sich vor Angebotsabgabe von den gegebenen Örtlichkeiten des Bauvorhabens zu überzeugen. Leistungen, die aus Unkenntnis der Örtlichkeit erforderlich werden, werden nicht gesondert vergütet.

0.1.2 Besondere Belastungen aus Immissionen
Wenn vorhanden, im Leistungsverzeichnis erwähnt.

0.1.3 Art und Lage der baulichen Anlagen
Das Schulungsgebäude wird als erdgeschossiges Gebäude in Stahlbetonbauweise mit vorgehängter Klinkerfassade errichtet. Ein Vordach aus Stahlbeton-Fertigteilen verläuft entlang der Eingangsseite. Ein nach oben offene EInhausung aus Stahlbeton auf dem Dach dient als Lüftungszentrale. Dachoberlichter als Shedkonstruktionen.
Das Gebäude erhält eine Flachdachabdichtung mit Gründachaufbau, darauf wird eine PV-Anlage errichtet.
Außenfenster und - türen aus Leichtmetallprofilen.
Der Ausbau erfolgt mit unverputzten Massivwänden aus Kalksandstein bzw. Leichtbauwänden aus Gipskarton.
Bodenbelag als Industrieparkett auf Zementestrich.

0.1.4 -0.1.5 Verkehrsverhältnisse
Die vom Bauherrn benutzen Zufahrten und Stellflächen sind von Beeinträchtigungen freizuhalten.
Zur Orientierung und als Grundlage dient der Baustelleneinrichtungsplan der Architekten (s. Anlage). Die Straßen und Wege in der Umgebung, sind immer von Lieferfahrzeugen, Baumaschinen und Materialien freizuhalten.
Ausserhalb des Baufeldes können keine Parkplätze zur Verfügung gestellt werden.
Feuerwehrzufahrten  sind jederzeit freizuhalten.

0.1.6 Nutzbarkeit von Transportwegen
Es sind die freigegeben Zufahrten auf dem Grundstück zu nutzen.
Materialtransporte sind vom AN eigenverantwortlich durchzuführen.

Die Objektüberwachung des AG ist vor dem beabsichtigten Abbau der Baustelleneinrichtung oder von wesentlichen Teilen derselben schriftlich in Kenntnis zu setzen. Nach Abbau der Baustelleneinrichtung sind das dafür benötigte Gelände bzw. die genutzte bauliche Anlage und Gebäude in den ursprünglichen Zustand zu versetzen.

0.1.7 Anschlüsse für Wasser und Energie
Die Anschlüsse werden vom Bauherrn gestellt.
Das Einrichten und Vorhalten der Baustrom- und Bauwasserversorgung obliegt dem AN Rohbauarbeiten.
Für die Stellung von Baustrom und Bauwasser wird kein Abzug vorgenommen.

0.1.8 Zur Benutzung überlassenen Flächen
Die Baustelleneinrichtungsflächen sind dem Baustelleneinrichtungsplan des Auftraggebers zu entnehmen.
Die Zuweisung der für die Baustelleneinrichtung des AN erforderlichen Flächen erfolgt durch den AG nach Maßgabe des Baustelleneinrichtungsplans und den damit zu Verfügung stehenden Flächen. Hierzu hat der AN vor Auftragserteilung die benötigten Flächen der Objektüberwachung des AG bekannt zu geben und mit ihr abzustimmen.

0.1.9 Bodenverhältnisse
Die Flächen im Umgriff sind gepflastert.
Erdarbeiten erfolgen über den AN Rohbau

0.1.10 Hydrologische Verhältnisse
Für die Leistungen des Bieters nicht relevant.

0.1.11-0.1.12 Besondere umweltrechtliche Vorgaben
Abbruch und Entsorgungsarbeiten haben gemäß der gesetzlichen Vorschriften zu erfolgen.
Die entsprechenden Befähigungsnachweise der Mitarbeiter sind,sofern für die Leistung relevant, vor Auftragsvergabe vorzulegen.
Die erforderlichen Entsorgungsnachweise sind unaufgefordert im Rahmen der Ausführung mit der Abrechnung vorzulegen.

0.1.13 Schutzgebiete
Im Baufeld sind keine Schutzgebiete ausgewiesen.

0.1.14 Schutz von Bäumen und Grundflächen
Schutz von Pflanzen, Bauteilen und Zufahrtswegen
Nachbargrundstücke, Nachbargebäude, öffentliche und Baustellenverkehrsflächen sind vom Auftragnehmer bei Benutzung durch ihn vor Beschädigung zu schützen. Falls eine Beschädigung erfolgt, hat der Auftragnehmer nach Meldung des Schadens bei der Objektüberwachung den ursprünglichen Zustand auf eigene Kosten wieder herzustellen. Der Auftraggeber ist berechtigt, falls der Auftragnehmer nicht unverzüglich, spätestens jedoch zwei Tage nach Aufforderung dieser Festlegung nachkommt, auf Kosten des Auftragnehmers die Reparaturen durch Dritte durchführen zu lassen. Falls durch die Beschädigung Gefahr in Verzug ist und der Auftragnehmer für die Bauleitung nicht zu erreichen ist, ist die Bauleitung berechtigt, in diesem Falle unverzüglich die Beseitigung auf Kosten des Auftragnehmers vorzunehmen. Die notwendigen Absprachen um Genehmigungen sind vom Auftragnehmer vor Beginn der Arbeiten einzuholen. Der erforderliche Zeitvorlauf ist zu berücksichtigen.

0.1.15 Art und Umfang der Regelung und Sicherung des öffentlichen Verkehrs.
Das Baufeld befindet sich im rückwärtigen Bereich eines privaten Grundstücks.
Evtl. vom Bieter benötigte Sondernutzungen öffentlicher Verkehrsflächen sind vom Bieter eigenständig zu veranlassen und die Gebühren zu übernehmen.

1.1.16 Vorhandene Anlagen, Abwasser und Versorgungsanlagen.
Für die Leistungen des Bieters nicht relevant.

0.1.17 Bekannte und vermutete Hindernisse
nach derzeitigem Kenntnisstand keine

0.1.18 Kampfmittelsondierung
Für die Leistungen des Bieters nicht relevant.

0.1.19 - 0.1.20 Maßnahmen gemäß Baustellenverordnung;
wenn erforderlich im Leistungsverzeichnis erwähnt

0.1.21 Art und Umfang von Schadstoffbelastungen
Für die Leistungen des Bieters nicht relevant.

0.1.22 Vom Auftraggeber veranlasste Vorarbeiten
Im unmittelbaren Baufeld wurde bauseits bereits ein Teilabbruch der angrenzenden Halle durchgeführt.

0.1.23 Arbeiten anderer Unternehmer
Vorausgegangene Arbeiten wie Abbruch sind zum Zeitpunkt der Leistung dieses LVs abgeschlossen.

0.2 Angaben zur Ausführung

0.2.1  Arbeitsabschnitte
Die Ausführug der Arbeiten erfolgt in einem Arbeitsabschnitt.

0.2.2 besondere Erschwernisse
Soweit vorhanden, im LV beschrieben.

0.2.3 Vorgaben aus SiGe Plan
Werden im SiGe Plan definiert.

0.2.4 Leistungen zur Unfallverhütung

0.2.5 Arbeiten in kontaminierten Bereichen
Es erfolgen keine Arbeiten in kontaminierten Bereichen

0.2.6 Besondere Anforderungen an die Baustelleneinrichtung
Im LV definiert.

0.2.7 Gerüste
Siehe Regelungen im Leistungsverzeichnis.

0.2.8 Mitbenutzung fremder Gerüste
Nicht vorgesehen.

0.2.9 Vorhaltungen
Vorhaltungen für die Dauer der eigenen Arbeitszeit.
Nähere Regelungen im LV Text.

0.2.10 - 0.2.15 Verwendung wiederaufbereiteter Stoffe
Es sind die Regelungen im LV Text zu beachten

0.2.16 Stoffe und Bauteile die vom AG beigestellt werden.
Keine
Zu Baustrom und Bauwasser sh. Pkt. 0.1.17

0.2.17 Leistungen des AG für Abladen, Lagern und Transportieren
Keine

0.2.18 Leistungen für andere Unternehmen
Siehe Regelungen im LV Text

0.2.19 - 0.2.21
entfällt

0.2.22 Abrechnung nach bestimmten Zeichnungen oder Tabellen.
Die Abrechnung erfolgt elektronisch. Die Abrechnungsunterlagen sind über den vom AG eingerichteten Planserver (Awaro) zu führen.

*Hinweis: VERTRAGSBEDINGUNGEN*
VERTRAGSBEDINGUNGEN

RECHNUNGSSTELLUNG
Rechnungen sind mit prüfbarer Aufmaßberechnung und Aufmaßplänen, 1-fach in Papier, digital als pdf-Datei und die Aufmaßberechnung als GAEB-Datei (D11) über die Plattform AWARO der Objektüberwachung  zur Verfügung zu stellen. Die Projektsteuerung ist bei der digitalen Übermittlung  in cc zu setzen.
Abschlagsrechnungen und Schlussrechnung sowie Aufmaße sind kumuliert aufzustellen.
Neu abzurechnende Mengen sind im Aufmaß kenntlich zu machen  das Aufmaß und die dem Aufmaß beizufügenden Aufmaßpläne sind vor Übermittlung mit der Objektüberwachung abzustimmen. Die Nummerierung und Reihenfolge der Positionen in der Rechnung und im Aufmaß sind gemäß Leistungsverzeichnis aufzustellen.
Abschlagsrechnungen sind nur zulässig bei signifikanter Leistungserbringung bzw. Erhöhung von mindestens 10 % ober alle 6 KW.
Nicht vom AN übernommene Korrekturen des AG werden mit 250 € in Abzug gebracht.

Die Nachträge  sind mit der Begründung ggfs. Planunterlage und Einheitspreiskalkulation zu jeder Position 1-fach in Papier, digital als pdf-Datei und als GAEB-Datei (D86) der Objektüberwachung  über die Plattform AWARO zuzustellen.
Die Projektsteuerung ist bei der digitalen Übermittlung  in cc zu setzen.

Die Ausführungsfristen berücksichtigen Werktage von Montag bis einschließlich Samstag.
Als reguläre Arbeitszeit gelten die Zeiten von 7.00 bis 19.00 Uhr an Arbeitstagen (Montag-Samstag)
Für Arbeiten innerhalb dieses Zeitraum erfolgt keine zusätzliche Vergütung.

VERTEILUNG DER GEFAHR
Der Auftraggeber schließt eine Bauleistungsversicherung ab. Die Umlage beträgt 0,15 % der Bruttoabrechnungssumme.

AUSFÜHRUNGSUNTERLAGEN
Die für die Ausführung notwendigen Unterlagen werden dem Auftragnehmer über den Planserver zur Verfügung gestellt.

AUSFÜHRUNG
Die vom Auftragnehmer als Nachunternehmer beschäftigten Firmen fallen nicht unter die Koordinationspflicht des Auftraggebers.
Baubesprechungen finden regelmäßig, einmal wöchentlich statt. Die Teilnahme ist für den AN während seiner Ausführungszeit bzw. 3 KW vor Beginn der Ausführung verpflichtend.

Darüber hinaus ist folgendes vereinbart:
Während der gesamten Bauzeit ist ein Bautagebuch mit Tagesbericht zu führen. Dieser Bericht muss folgende
Mindestangaben erhalten:
- Wetterlage
- Anzahl der Mitarbeiter auf der Baustelle
- Einsatz von Geräten und Maschinen
- Ausgeführte Leistungen
- Terminbeurteilungen
- besondere Vorkommnisse
- besondere Anweisungen des Auftraggebers

Als Vertreter des Auftraggebers gilt die Objektüberwachung.
Die Bauleitung hat auf der Baustelle das Hausrecht.

Die Beschäftigung von Mitarbeitern ohne gesetzliche Meldung (Unfallversicherung, Sozialversicherung, Anmeldung zur Lohnsteuer etc.) ist bei der Ausführung verboten.
Kopien der Sozialversicherungs-Nachweise sind durch die Bauleiter der jeweiligen Firmen auf der Baustelle vorzuhalten.
Die Handwerkskammer behält sich stichprobenartige Überprüfungen vor.

Der Auftragnehmer stellt den Auftraggeber ausdrücklich von allen Schäden, die sich aus gesetzlicher Handlungsweise ergeben oder ergeben können, frei.

STUNDENLOHNARBEITEN
Stundenlohnnachweise werden von der Bauleitung und dem Auftraggeber im 14-tägigen Abstand unterzeichnet..

Vor Beginn der Arbeiten ist die Baustelle  mit der Objetüberwachung der Architekten zu begehen. Es erfolgt die Einweisung in die auszuführenden Arbeiten und die Baustelle. Auf besonders zu schützende Bauteile wird hingewiesen. An diesem Termin müssen die Fachbauleiter der einzelnen Firmen, die an der Baumaßnahme beteiligt sind, teilnehmen.
Es ist durch den Auftragnehmer sicher zu stellen, das jeder Arbeiter auf der Baustelle, auch wenn er der deutschen Sprache nicht mächtig ist, die Anweisungen versteht und umsetzen kann. Ebenso muss bei allen Arbeiten durchgehend ein Vorarbeiter anwesend sein, der der deutschen Sprache in Schrift und Wort uneingeschränkt mächtig ist.

Besonderheiten
Vom AN ist für die Dauer der auszuführenden Arbeiten ein deutschsprachiger Bauleiter oder Vorarbeiter täglich und dauerhaft auf der Baustelle vorzusehen. Der Bauleiter/ Vorarbeiter steht als ständiger Ansprechpartner für den Bauherrn und seiner Vertreter zur Verfügung.

Bedenken
Hat der Auftragnehmer Bedenken gemäß VOB Teil B § 4 Ziffer 4 oder wegen sonstiger Vorbedingungen und Begleitumstände, muss er die Objektüberwachung  oder Fachingenieure davon umgehend schriftlich in Kenntnis setzen. Bei Unterlassung dieser Pflicht trägt der Auftragnehmer die Haftung uneingeschränkt allein.

HINWEIS ZUR ÜBERMITTLUNG VON DOKUMENTEN UND SCHRIFTVERKEHR
Die Übermittlung aller Dokumente und jeglicher Schriftverkehr erfolgt ausschließlich über AWARO. Dokumente und Schriftverkehr, die nicht in AWARO eingestellt sind, gelten als nicht zugestellt, nicht existent.

*Hinweis: 1.0 ANZUWENDENDE NORMEN, VORSCHRIFTEN UND RICHTLINIEN*
1.0 ANZUWENDENDE NORMEN, VORSCHRIFTEN UND RICHTLINIEN

Für Bauleistungen dieses LVs gelten:
VOB, Teil B, Ausgabe 2019,
VOB, Teil C, Ausgabe 2019, einschließlich Ergänzungsband 2023 und alle darin genannte
Normen und Vorschriften.

Darüber hinaus gelten:
- alle in den vorgenannten Normen enthaltenen
Bestimmungen, Richtlinien und Festlegungen
- alle in den Normen genannten Normen ohne
ausdrückliche Benennung in dieser Aufzählung
- die allgemein anerkannten Regeln der Technik
- die öffentlich rechtlichen Vorschriften
- die Unfallschutzbestimmungen
- die gewerbeaufsichtlichen Bestimmungen
- die Ausführungsbestimmungen dieser Ausschreibung,
soweit in den Normen nicht enthalten
- die Herstellervorschriften der zu verwendenden
Materialien

*Hinweis: 2.0 -5.0 ZEICHNUNGEN, PLANVERFAHREN ETC.*
2.0 Zeichnungen

Nach Auftragserteilung werden ausführliche Werkzeichnungen gefordert, die alle für die Herstellung
erforderlichen Eintragungen enthalten.
Diese sind so vorzubereiten, daß bei der Montage keine
Stemm- und Maurerarbeiten notwendig werden.
Bei Unvollständigkeit der Angaben führt der AN die dann
anfallenden Stemm- und Vergussarbeiten selbst, ohne
Kosten für den Bauherren aus.
Die Werkzeichnungen werden dem Architekten zur
Genehmigung im Sinne dieser Festlegung vorgelegt.
Erst nach erfolgter Freigabe darf mit der Fertigung
begonnen werden.

In den Zeichnungen müssen insbesondere alle Angaben
über - Profile
       - Anschlüsse zum Bauwerk
       - Oberflächenbehandlungen
       - Kombinationen von verschiedenen Bauteilen in
  einem ausreichenden Maßstab dargestellt
  werden, daß eine fristgerechte Prüfung durch
  den AG erfolgen kann.

3.0 Planverfahren

3.1 Planverfahren
Die Konstruktionszeichnungen, die der AN erstellt, sind
in folgendem Planverfahren den Architekten zur Prüfung
und Genehmigung vorzulegen:
Übergabe der aufgestellten Pläne zur Prüfung als PDF.
Die Architekten prüfen die vorgelegten Unterlagen auf
Übereinstimmung mit den Leistungsverzeichnissen, sowie
auf Übereinstimmung mit den formalen und
gestalterischen Vorgaben und übermittelt das korrigierte Exemplar der eingereichten Pläne an den AN.
Nach den Prüfplänen darf nicht mit der Ausführung
begonnen werden.
Der AN korrigiert seine Originale und reicht diese
Pläne als PDF zur erneuten Prüfung ein.
Diese Pläne erhalten den Freigabevermerk durch die
Architekten; falls keine wesentlichen Korrekturen mehr
zu übernehmen sind, werden diese Pläne durch die
Architekten freigegeben.
Erst nach erfolgter Freigabe darf mit der Fertigung
begonnen werden.
Ausführungen, die nicht geprüft oder genehmigt sind,
muß der AN zu seinen Lasten wieder abbauen.

3.2 Termine für die Planung
Es ist Sache des AN, seine Planungen so voranzutreiben,
dass er im Rahmen der gestellten und erwarteten Termine
einen ausreichenden Vorlauf für die Planung erarbeitet.

3.3 Verantwortlichkeit für die Unterschriften des
Architekten.
Der AN bleibt für seine aufgestellten Planungen und
Berechnungen allein verantwortlich. Dies gilt
insbesondere für Maße und Massen.
Die Unterschrift des Architekten auf den angefertigten
Plänen bestätigt nur, dass die Bauteile dem formalen,
gestalterischen und beabsichtigten Zweck entsprechen.
Es ist Sache des AN, die in den Leistungs- und
Qualitätsbeschreibungen aufgeführten Bestimmungen und
Normen fachgerecht in seine Planung und seine
Ausführung zu übernehmen.

4.0 Maße und Massen
Sämtliche Maße und Massen sind, sofern im Bauprozess
bereits möglich, eigenverantwortlich durch den AN am
Bau zu überprüfen.
Die Fertigung der Fenster-, Tür- und Fassadenelemente
kann nach Anweisung des Objektüberwachers nach Planmaß erfolgen, sofern nicht örtlich gemessen werden kann.

5.0 Meterrisse, Achsen
In jedem Geschoss werden durch den Rohbauer Meterrisse
und Achsen mit Schrauben fixiert. Diese sind bei den
Arbeiten zu schützen.
Der AN verpflichtet sich, bei Montage festgestellte
Abweichungen rechtzeitig dem AG oder dessen Vertreter
(Bauleitung) zu melden, so dass die erforderlichen
Rückwirkungen aufgefangen werden können.
Sollte der AN zusätzlich Zwischenachsen benötigen, so
werden diese auf dessen Kosten ermittelt.

*Hinweis: 6.0 NACHWEISE*
6.0 Nachweise

- Feuerschutzabschlüsse T30 / F30 / T90/ F90
  nach DIN 4102
- Rauchschutzfunktion nach DIN 18095

Brand- und Rauchschutztüren müssen bauaufsichtlich
zugelassen sein. Die angebotenen Fabrikate sind dem AG vor Auftragsvergabe zu benennen.

Entsprechende Nachweise sind vor dem Einbau einzureichen.
In der Bescheinigung sind die Prüfstelle sowie Nummer
und Datum anzugeben, in denen die Bauart der geprüften
Tür einschließlich eventueller Ausführungsvarianten
beschrieben und die Ergebnisse der durchgeführten
Eignungsnachweise mitgeteilt werden.

Türdrückergarnituren und Schlösser haben der DIN EN 179 zu entsprechen. Die entsprechenden CE-Zertifikate sind dem Bauherrn vor dem Einbau vorzulegen.

Es ist zwingend darauf zu achten, dass die Brand- und Rauchschutztüren mit der nachfolgenden unter 9.0 beschriebenen Schließanlage zugelassen sind.

Die Abnahme durch einen Sachkundigen bzw. Inbetriebnahme sowie das Anbringen der Zulassungsschilder und Übergabe der Prüfbücher sind bei den Türen mit Feststelleinrichtung und Automatikantrieb in einer gesonderten Postion beschrieben..

Die Lieferung von Unterlagen gem. Betriebssicherheitsverordnung für allen Anlageteile, die zum Lieferumfang gehören, ist in die Position der Produktdokumentation mit einzukalkulieren.

*Hinweis: 7.0 STAHLRAHMENTÜREN*
7.0 STAHLRAHMENTÜREN

Gegenstand der Ausschreibung ist die Herstellung, Lieferung und Montage von Brand- und Rauschschutzabschlüssen sowie Stahlrahmentüren als Flurabschluss ohne Brand- oder Rauchschutzanforderungen.
Die Anforderungen sind in den einzelnen Positionen beschrieben.

Die Fabrikation der Elemente hat durch lizensierte Metallbauunternehmen nach den Richtlinien des Systemherstellers zu erfolgen.

Die Tür- und Verglasungselemente sind als flächenbündiges Stahlrohrrahmen-System für Innentüren  in geschweißter Ausführung auszubilden.
Türflügel mit umlaufenden doppelten Gummidichtungen. - Die Eck- und Stoßverbindungen werden geschweißt und sauber verschliffen.

Bautiefe ca. 50-65 mm

Alle beschriebenen Konstruktionen sind unter Verwendung von handelsüblichen Profilserien zu erstellen.
Die Beschreibung geht von Rahmentürkonstruktionen aus Stahl aus.

Herstellung und Montage
- Die Herstellung und Montage muss entsprechend den
  Richtlinien bzw. Verarbeitungsunterlagen des
  Systemanbieters erfolgen. Die Details entsprechend
  dieser Vorgaben müssen vom Auftragnehmer
  ausgearbeitet werden. Eine funktionsgerechte
  Ausführung der Anschlusskonstruktionen zwischen
  Bauwerk und Element ist sicherzustellen.
- Wandanschlussfugen sind zulassungsgerecht zu füllen
  und umlaufend beidseitig zu verschließen.
- Die Leibungen werden nicht verputzt.
  Die Anschlussfugen der Fenster- und Türelemente sind
  innen umlaufend mit einem Abdeckprofil in
  Elementfarbe abzudecken. Dieses ist in die Positionen
  einzukalkulieren.
- Die Herstellung und Montage erfolgt nach den Vorgaben
  der allgemeinen Bauartgenehmigung.
- Profile mit zwei Glashalteleisten (Glas zentrisch
  eingebaut, Glashalteleisten aus Standard-
  Klemmprofilen.

Oberflächenbehandlung
Die Systemkonstruktionen für alle beschriebenen Elemente sind pulverbeschichtbar glatt/matt auszuführen.
Für alle sichtbaren Flächen der Stahlprofile,  Glashalteleisten, Bleche, Paneele und  Mitnehmerklappen ist die Pulverbeschichtung  in vorzunehmen.
RAL-Ton nach Wahl des Auftraggebers, Farbvorschlag RAL 7016 zu kalkulieren.
Der Farbton wird nach Wahl des AG festgelegt. Es sind drei verschiedene Farben, die durch Muster in DIN A4  Größe vorzustellen sind, in die Einheitspreise einzurechnen.

Glas
Die Verglasung hat nach den Verglasungsvorschriften  zu erfolgen, dies gilt insbesondere für die Dimensionierung und Einhaltung der Glasrandabstände  der Glasauflager.

Alle Gläser  sind als Sicherheitsgläser (VSG) mit Eigenschaften nach DIN 1259 und Eigenschaften von  Verbundsicherheitsgläsern nach DIN EN 14449 auszuführen, Mindestdicke 8 mm

Alle Gläser sind über die vorbenannten Mindestanforderungen hinaus auf die in den Positionsbeschreibungen benannten Abmaße sowie die  Anforderungen des Gesamtelementes zu anzupassen.

Mit Auftragserteilung sind dem Auftraggeber die technischen Daten der Profilserie, insbesondere Angaben über die Zulassung für Brand- und Rauchschutzkonstruktionen, Wärmedämmeigenschaften,
Profilsteifigkeit, und Rohbauanschlußmöglichkeiten, vorzulegen.

*Hinweis: 8.0 STAHLBLECHTÜREN*
7.0 STAHLBLECHTÜREN / MULTIFUNKTIONSTÜREN

2-flügliges, einbaufertiges Element mit Blockzarge für den Inneneinsatz.

Der Einbau der Türelemente erfolgt in Massivwänden aus Mauerwerk oder Stahlbeton.
Wandanschlussfugen sind zulassungsgerecht zu füllen und umlaufend beidseitig zu verschließen.
Die Leibungen werden nicht verputzt. Die Anschlussfugen der Fenster- und Türelemente sind innen umlaufend mit einem Abdeckprofil in Elementfarbe abzudecken. Dieses ist in die Positionen einzukalkulieren.

Türblatt und Oberlicht:
ca. 65 mm dicke, doppelwandige, vollflächig verklebte Verbundkonstruktion aus verzinktem Material mit planebener Oberfläche.

Oberfläche:
Türblätter und Oberlicht verzinkt und grundiert für bauseitige Endbeschichtung.
Blockzarge zum Einbau in Massivwände, verzinkt und grundiert für bauseitige Endbeschichtung.

Blechstärke ca. 1,0 mm
Türblatt dreiseitig gefälzt, Dünnfalz, mit 3-seitiger Dichtung.

*Hinweis: 9.0 BESCHLÄGE*
9.0 BESCHLÄGE

9.1 Bänder
Die Ausführung und die Anordnung der Türbänder ist unter Berücksichtigung der Lastannahmen nach den Bemessungstabellen des System-Herstellers vorzusehen.

Es sind bewährte und den Belastungen und Einbausituationen angepasste, den gültigen Normen sowie Prüfzeugnissen und Zulassungen entsprechende Systembeschläge einzusetzen, grundsätzlich mind. 3 Bänder pro Flügel.

Gesamte Technik für die sichere Verankerung und die Feinjustierung im Türfalz angeordnet. In die Hohl- kammern der Rahmenprofile sind entsprechende - zum System gehörende - Futterplatten einzubringen.
 Feinjustierung - in der Höhe bis 3 mm und seitlich bis
1,5 mm -ohne Aushängen des Türflügels

9.2 Schlösser
Schloss Grundausführung
Riegel-Fallen-Schloß, zweitourig, Edelstahlstulp,
Riegel (mit Aufsägeschutz) und Falle vernickelt,
vorgerichtet für Profilzylinder.
Stulpbleche der einzusetzenden Schlösser und die Schließbleche aus Edelstahl.
Schloss-Klasse 3

9.3 Drücker
System-Zubehör:
Zubehörteile wie  Drückerstifte, Dichtstücke, Befestigungszubehör und Fußpunktabdichtungen werden in den folgenden Beschreibungen nicht besonders erwähnt, diese Zubehörteile sind jedoch in jedem Fall mit zu liefern und in die Positionen ein zu kalkulieren.

Die nachfolgend beschriebenen Drücker als Teil der  Schließanlage sind eine Erweiterung eines bereits über mehrere Standorte genutzten Bestandssystems und müssen zwingend mit diesem Fabrikat und den beschriebenen Komponenten angeboten werden.

Fabrikat: SimonsVoss AX / Advanced

Türdrücker Typ DD
digitales SmartHandle AX Advanced.
Montage an Ovalrosettenbohrungen Europrofil und Swiss Round. Aussencover in schmaler Ausführung (42 mm). Innenrosette ohne Schließzylinderöffnung. Drückervariante aussen U-Form (rund gebogen), gekröpft. Silber / schwarzgrau. Drückervariante innen U-Form (rund gebogen), gekröpft.
Drücker innen und außen Edelstahl matt gebürstet.
Aktiv-Technologie für SimonsVoss-Transponder.
Türdicke nach Erfordernis für die zuvor beschriebenen Rahmentüren ja nach Wahl des Fabrikats.
Vierkant 8 mm. mit G2-Funktionalität.
Version mit Zutrittskontrolle, Zeitzonensteuerung und Protokollierung.
Version mit LockNode für Direktvernetzung integriert.
Wetterfeste  und staubgeschützte Ausführung für den Einbau in Außentüren.

Bei zweiflügeligen Türen zu berücksichtigen:
Zweites Drückerpaar an Standflügel ohne Schlüsselrosette.

9.4 Obentürschließer

9.4.1 Obentürschließer 1-flg
Obentürschließer für 1-flügelige Türelemente
nach EN 1154 A, Größe 3 -6, mit Gleitschiene, einstellbare Schließkraft, Schließgeschwindigkeit, Öffnungsdämpfung und Endschlag mit optischer Größenanzeige,
Ausführung silberfarbig
Obentürschließer Barrierefrei nach DIN 18040-1/2 Schließverzögerung gem. Empfehlung  nach DIN 18040-1/2 und DIN SPEC 1104.
Normalmontage auf Türblatt/Bandseite oder Kopfmontage auf Bandgegenseite (innen) bei nach außen öffnenden Türen, mit Montageplatte.

9.4.2 Obentürschließer mit Feststelleinrichtung
für 2-flügelige Türelemente mit Feststellvorrichtung und integriertem Rauchschalter, ansonsten wie vor.
Die Feststellung beider Flügel sowie nur des Gehflügels muss möglich sein.
Möglichkeit zum Anschluss weiterer Rauchmelder.
Manuelle Auslösung durch einen  Handauslösetaster.
Der Handauslösetaster kann entfallen, wenn die Feststellung durch Ziehen an der Tür mit geringer Kraft aufgehoben werden kann und dies in der Allg. Bauaufsichtl. Zulassung beschrieben ist.

*Hinweis: 10.0 SCHNITTSTELLE ELEKTRO*
10.0 SCHNITTSTELLE BAUSEITIGE ELEKTROLEISTUNG

Feststelleinrichtungen:

Für alle nachfolgend beschriebenen Feststelleinrichtungen ist folgende Schnittstelle zum Gewerk Elektro vorgesehen:

Die Stromversorgung erfolgt bauseits bis zu den AP-Gehäusen der Taster sowie den Übergabepunkten laut Kabelplan des Herstellers (vorauss. als Aufputz-Klemmdose neben der Tür).
Anschluss und Inbetriebnahme der Anlagen sowie Verkabelungen innerhalb der Türanlagen sind Teil der Leistung des Auftragnehmers.

Sofern Türen über Wandtaster aus dem vorgesehenen Elektroprogramm angesteuert werden, werden diese Taster durch den AN Elektro geliefert und montiert. Alle übrigen Ansteuerelemente sind Teil der Leistung des AN.

Kabelpläne:

Vom Auftragnehmer sind Kabelpläne für den Anschluss und die Verkabelung  der jeweiligen Türkomponenten (Obentürschließer, Auslösetaster, etc.) zu erstellen.
Die außerhalb der Tür liegende Verkabelung wird anhand dieser Pläne vom Auftragnehmer Elektro ausgeführt. Die Kabelpläne müssen alle für die fachgerechte Ausführung notwendigen Angaben erfüllen.
Taster, Melder etc. sind vom Bieter zu liefern und einzubauen.
Verkabelung und Anschluss erfolgen durch den Auftragnehmer Elektro. Die Verkabelung innerhalb der Tür und der Antriebe etc. ist vom Bieter auszuführen

Die Erstellung und Übergabe der Kabelpläne hat rechtzeitig zu erfolgen. Maßgebend für die Ausführung der Verkabelung ist die Rohinstallation.

*Hinweis: 11.0 PRODUKTABFRAGEN*
11.0 PRODUKTABFRAGEN

Mit Angebotsabgabe sind durch den Bieter die dem Angebot zugrundeliegenden  Produkte folgender Bauteile zu benennen ( Angabe von Hersteller, Produktbezeichnung, Serie):

- Profilsystem Stahl-Rahmentüren ohne Brandschutzanforderung

...................................................
vom Bieter einzutragen

- Stahl-Brandschutztür

...................................................
vom Bieter einzutragen

- Obentürschließer

...................................................
vom Bieter einzutragen

- OTS mit Feststellanlage

...................................................
vom Bieter einzutragen

- Wandtürpuffer kurz

...................................................
vom Bieter einzutragen

- Wandtürpuffer lang

...................................................
vom Bieter einzutragen

#### Titel 31.01 BAUSTELLENEINRICHTUNG

*Hinweis: VORBEMERKUNGEN ZUR BAUSTELLENEINRICHTUNG*
Vergütung der Baustelleneinrichtung
Alle für die Maßnahmen notwendigen Gegenstände der
Baustelleneinrichtung sind vom AN für die Durchführung
seiner Arbeit zu besorgen und bereitzustellen. Eine
entsprechende Leistungsbeschreibung mit eingesetzten
Baustelleneinrichtungsgegenständen, Maschinen, Kränen,
Hebezeugen sowie etwa anfallende Gebühren etc. ist vom
Bieter auf dem hierfür vorgesehen Blatt des Leistungsverzeichnisses aufzustellen, mit Preisen zu versehen
und als Teil des Angebotes mit anzugeben.

*Hinweis: HINWEIS KRANSTELLUNG*
HINWEIS KRANSTELLUNG

Der Hochbaukran des AN Rohbau wird zur Ausführung der Arbeiten nicht mehr vor Ort sein.
Der Transport der eigenen Leistungen auf dem Grundstück und innerhalb des Gebäudes ist in die EPs mit einzurechnen.

**31.01.01 Baustelleneinrichtung**
Baustelleneinrichtung für die im LV beschriebenen Arbeiten an Stahlrohrrahmentüren und Multifunktionstüren wie in den Vorbemerkungen beschrieben.
Art und Umfang (vom Bieter einzusetzen)

.......................................................

.......................................................

.......................................................
Menge: 1,000 psch.
Leistungsbereich: 027

**31.01.02 Werk- und Montageplanung**
Werk- und Montageplanung für alle nachfolgend
beschriebenen Elemente.
In den Ausführungsplänen sind alle erforderlichen
Schnitte und Übersichten mit den Beschreibungen
zur Ausführung vorgesehener Bauteile darzustellen -
einschl. der Detailpläne für die verschiedenen Anschlusssituationen der o.g. Einzelpositionen.

Die eigenen Werkzeichnungen sind vor Materialbestellung zur Prüfung vorzulegen und werden in der beschriebenen Form der Vorbemerkungen vom AG freigegeben.

Die zuvor beschriebene Leistung ist als Pauschale
anzubieten.
Menge: 1,000 psch.
Leistungsbereich: 027

**31.01.03 Produktdokumentation**
Erstellen einer Produktdokumentation und Übergabe an den Bauherren mind. 2 Wochen vor Abnahme.

Dokumentationsunterlagen beinhalten z.B.:

- Fachunternehmerbescheinigung
- Prüfzeugnisse
- Messprotokolle
- Produktdatenblätter
- Angaben zu den eingesetzten Profilserien mit
  Herstellernachweis, Profilserie,
  Oberflächenbehandlung
- Angaben zu den eingesetzten Obentürschließern und
  Feststelleinrichtungen mit Herstellernachweis,
  Wartungshinweisen, Schaltbildern, Bestellnummern etc.
- Sicherheitsdatenblätter
- Übereinstimmungserklärungen von
  Brandschutzkonstruktionen
- Prüfbücher
- Unterlagen der Sachkundigenabnahmen

usw. je nach Gewerk und Erfordernis.

Die Unterlagen sind dem AG 1-fach digital per Download oder Datenträger vorzulegen.
Menge: 1,000 psch.
Leistungsbereich: 027

#### Titel 31.02 STAHLRAHMENTÜREN

*Hinweis: STAHLRAHMENTÜREN OHNE BRANDSCHUTZANFORDERUNGEN*

**31.02.01 Türanlage 1.775x3.250 mm, 3- teilig, 1-flg.**
Stahlrahmentüranlage, 3-teilig, einflügelig, wie in den Vorbemerkungen beschrieben und im Plan dargestellt, herstellen, liefern und fachgerecht montieren.

Rohbauöffnung: ca. 1.775 mm x 3.250 mm

bestehend aus:
1 Türflügel, Breite i. L. mind. 0,90 m,
  Höhe ca. 2.510 mm
1 feststehendes Seitenteil, Höhe ca. 2.510 mm
1 Oberlicht, festverglast, ca. 1.775 x  720 mm

Beschläge: Typ DD gem. Vorbemerkungen

Ausstattung:
- Aufgedoppeltes Bodenprofil mit einer Höhe von
  ca. 300 mm, je nach Profilsystem z.B. 2 x 150 mm
  in Flügel und Seitenteil
- höhenverstellbare Bodendichtung
- dreidimensional verstellbare Bänder, Anzahl gemäß
  Türgewicht (mind. 3 Stck)
- sämtliche Dichtungen
- Abdeckprofile umlaufend beidseitig
- Handhaben und Beschläge
- bodengebundene Verglasungen Türflügel und
  Seitenteil VSG
- PZ vorgerichtet
- Behörden-Einsteckschloss ohne Panikfunktion
- vorgerichtet für Obentürschließer

Besondere Anforderung:
- Widerstandsklasse RC1
- keine Schallschutzanforderung

in gesonderter Position erfasst:
- Obentürschließer mit Rastfeststellung

Einbauort: Windfang zu Werkstatt
Türnummer: TA-0-001
Detail:  A5406
Menge: 1,000 St
Kostengruppe DIN 276 2018-12: 344
Leistungsbereich: 031

**31.02.02 Türanlage 1.775x3.280 mm, 3- teilig, 1-flg., 32 dB**
Stahlrahmentüranlage, 3-teilig, einflügelig, wie in Vorposition beschrieben, jedoch:

Rohbauöffnung: ca. 1.775 mm x 3.280 mm

Oberseitig Ergänzung eines Aufdoppelungsprofils 30 mm zum Angleich an andere Sturzhöhe unter Unterzug.

Besondere Anforderung:
- Schallschutzanforderung: erf. Rw: >= 32dB
- Widerstandsklasse RC1

Einbauort: Windfang zu Theorie
Türnummer: TA-0-001.1
Detail:  A5407
Menge: 1,000 St
Kostengruppe DIN 276 2018-12: 344
Leistungsbereich: 031

#### Titel 31.03 STAHL-BRANDSCHUTZTÜR

**31.03.01 Brandschutztür fh-rd / T30-RS, 2-flg, 2.260 x 3.280 mm**
T30-RS Stahl- Feuerschutz- / Rauchschutztür geprüft nach DIN 4102 und DIN 18095, wie in den Vorbemerkungen beschrieben und im Plan dargestellt herstellen, liefern und fachgerecht in Türöffnung in Massivwänden einbauen.
Türblatt- und Zargenoberfläche: grundiert

Rohbauöffnung : ca. 2.260 x 3.280 mm
zweiflügelige Drehtür, mit geschlossenem Oberlicht / Oberblende über die gesamte Türbreite
symmetrische Teilung, Flügelhöhe ca. 2.510 mm

Beschläge: Typ DD gem. Vorbemerkungen

Zum Leistungsumfang dieser Pos. gehören zusätzlich
wie in den Vorbemerkungen beschrieben:
- Befestigungen
- mit Mineralwolle (A1) ausgestopfte Hohlräume
- Versiegelung gem. Zulassung
- Anschlüsse an das Bauwerk
- Blockzarge
- Abdeckprofile umlaufend beidseitig
- Handhaben und Beschläge
- PZ vorgerichtet
- mit absenkbarer Bodendichtung
- Widerstandsklasse RC1
- Schlösser

in gesonderter Position erfasst:
- OTS für 2-flg. Türen mit Feststelleinrichtung

Einbauort: Werkstatt zu Lager
Türnummer: T-0-020
Detail:  A5405
Menge: 1,000 St
Kostengruppe DIN 276 2018-12: 334
Leistungsbereich: 031

**31.03.02 Zulage Verglasung Oberlicht (F30)**
Zulage zur Brandschutztür der Vorposition für die Ausführung mit verglastem Oberlicht und feuerhemmender F30-Verglasung.
Menge: 1,000 St

#### Titel 31.04 BESCHLÄGE UND TÜRTECHNIK

**31.04.01 Zulage Panikschloß liefern und montieren**
Zulage zum Behörden-Einsteckschloß, Ausführung als Panikschloß mit Panikfunktion B, gemäß DIN EN 179 mit den angebotenen Türdrückern liefern und montieren.
Nur wo nicht bereits in der Positionsbeschreibung erfasst.
Menge: 2,000 St
Kostengruppe DIN 276 2018-12: 344
Leistungsbereich: 031

**31.04.02 Obentürschließer für 1-flg. Türen**
Obentürschließer mit Gleitschiene für 1-flügelige Türen, wie in den Vormerkungen beschrieben, liefern
und fachgerecht montieren.

Ausführung an folgenden Türen:
TA-0-001 / TA-0-001.1
Menge: 2,000 St
Leistungsbereich: 031

**31.04.03 Zulage Rastfeststellung**
Zulage für Lieferung und Einbau einer Rastfeststellung für die zuvor beschriebenen Obentürschließer für 1-flügelige Türen
Menge: 2,000 St

**31.04.04 Zulage Öffnungsbegrenzung**
Zulage für Lieferung und Einbau einer Öffnungsbegrenzung, einstellbar bei ca. 90° Türöffnungswinkel für die zuvor beschriebenen Obentürschließer für 1-flügelige Türen.
Menge: 2,000 St

**31.04.05 Feststellanlage für 2-flügelige Türen,**
Obentürschließer für 2-flügelige Türen,
mit Schließfolgeregelung, Feststellvorrichtung und
integriertem Rauchschalter wie in den Vorbemerkungen beschrieben, liefern und fachgerecht montieren.

Die Feststellung beider Flügel sowie nur des Gehflügels muß möglich sein.
Menge: 1,000 St
Kostengruppe DIN 276 2018-12: 340

**31.04.06 Rauchmelder Deckenmontage**
Rauchmelder zur Deckenmontage, bei Sturzhöhen über 1,00 m, liefern und montieren.
Menge: 2,000 St
Kostengruppe DIN 276 2018-12: 344
Leistungsbereich: 031

**31.04.07 Auslösetaster Brandschutztüren**
Auslösetaster zur manuellen Türschließung für Brandschutztüren mit Dreh- oder Schiebetürantrieben,
Montagehöhe h= 160 cm OKF, liefern und montieren.
Menge: 1,000 St
Kostengruppe DIN 276 2018-12: 344
Leistungsbereich: 031

**31.04.08 Kabelplan FSA T30-RS Tür, 2 flg.**
Erstellen eines Kabelplans für die Verkabelung einer 2.flg. T30-RS Tür und sämtlicher Anschlusskomponenten.

Türausstattung:
- Feststellanlage
- ggf. Auslösetaster

Ausführung bei folgenden LV Positionen:
 31.03.01
Menge: 1,000 St
Kostengruppe DIN 276 2018-12: 344
Leistungsbereich: 031

**31.04.09 Abstimmung und Koordination Elektro**
Abstimmung und Koordination
für Anschluss-Arbeiten der Türtechnik mit dem AN Elektro sowie gemeinsame Inbetriebnahme.
Menge: 1,000 psch.
Leistungsbereich: 031

**31.04.10 Prüfschilder, Prüfbücher**
Anbringen der erforderlichen Prüfschilder sowie Vorlage der Prüfbücher beim Bauherrn, vor der bauseitigen Sachverständigenabnahme.
Menge: 1,000 psch.
Kostengruppe DIN 276 2018-12: 344
Leistungsbereich: 031

**31.04.11 Prüfung und Bestätigung Betriebssicherheit**
Prüfung und Bestätigung der Wirksamkeit und Betriebssicherheit, der folgenden sicherheitstechnisch wichtigen Einrichtungen durch einen Sachkundigen:

- Feststelleinrichtungen

Das Abnahmeprotokoll ist dem AG zur Einreichung bei der Bauordnungsbehörde und beim Gebäudeversicherer zu übergeben.
Die Prüfgebühren sind durch den AN zu entrichten und in dieser Position einzukalkulieren.
Menge: 1,000 psch
Kostengruppe DIN 276 2018-12: 390

**31.04.12 Wandtürpuffer kurz**
Wandtürpuffer kurz, Durchmesser ca. 30 mm, ca. 15 mm lang, schwarzem elastischen Puffer, diebstahlgeschützt durch verdeckte Verschraubung, aus Edelstahl, matt geschliffen, liefern und montieren.
Menge: 2,000 St

**31.04.13 Wandtürpuffer lang**
Wandtürpuffer lang, Durchmesser ca. 30 mm, ca. 65 mm lang, schwarzem elastischen Puffer, diebstahlgeschützt durch verdeckte Verschraubung, aus Edelstahl, matt geschliffen, liefern und montieren.
Menge: 1,000 St

#### Titel 31.05 STUNDENLOHNARBEITEN

*Hinweis: VORBEMERKUNG STUNDENLOHNARBEITEN*
STUNDENLOHNARBEITEN

1. Für die Ausführung von Leistungen im Stundenlohn gelten die Technischen Bestimmungen der DIN 18 299 VOB/C Allgemeine Regelungen sowie alle darin enthaltenen bzw. darauf verwiesenen Richtlinien und Vorschriften.

2. Alle angegebenen Preise für Löhne, Materialien und Stoffe sind Festpreise und gelten bis zur Fertigstellung der vertraglichen Leistung.

3. Stundenlohnarbeiten dürfen grundsätzlich nur nach vorheriger Ankündigung durch den AN und erst nach Aufforderung / Beauftragung durch den Auftraggeber ausgeführt werden.
Unterbleibt bzw. fehlt die Anordnung bzw. Zustimmung des Auftraggebers so sind die Leistungen nach Einheitspreisen und Mengen abzurechnen. Evtl. nicht im Leistungsverzeichnis enthaltene bzw. vorgesehene Arbeiten begründen nicht die Abrechnung nach Stundenlohnpreisen. Vielmehr obliegt es dem Auftragnehmer für derartige Leistungen - vor Ausführung der Arbeiten - ein Nachtragsangebot auf Grundlage des Hauptangebotes vorzulegen.

Die Nachweispflicht für die angefallene Leistung obliegt dem Auftragnehmer. Dies bedeutet, dass der Auftragnehmer Grund und Aufwand von zusätzlichen, evtl. in Stundenlohn abzurechnenden Leistungen nachträglich nachzuweisen hat, soweit nicht eine Zustimmung des Auftraggebers schriftlich vorliegt.

4. Sämtliche angebotenen Preise sind frei Bau- bzw. Arbeitsstelle. D.h., dass über die angebotenen Stundenlohn- bzw. Material- und Gerätepreise hinaus keine weitere Vergütung für Fahrtkosten, Transportkosten, Hilfsstoffe sowie für Warte- und Pausezeiten erfolgt.

Es werden nur die auf der Baustelle geleisteten Arbeits- bzw. Einsatzstunden vergütet. Zeiten für An- und Abfahrt zur Baustelle werden nicht vergütet.

5. Der Auftragnehmer hat dafür Sorge zu tragen, dass zur Ausführung der angeordneten Tagelohnarbeiten das jeweils dafür geeignete Arbeitspersonal (Helfer bzw. Facharbeiter) eingesetzt wird. Dem Auftraggeber bleibt es vorbehalten, die entsprechenden Arbeitskräfte bzw. die Lohngruppe zu bestimmen.

Dies gilt auch für die spätere Anerkennung der entsprechende Lohngruppen im Rahmen der Tagelohnberichte. Die Gegenzeichnung der Regiezettel durch den Auftraggeber bzw. die Bauleitung kann nicht als Anerkennung der darin ggf. eingetragenen Lohngruppe gewertet werden.

Es bleibt der Rechnungsprüfung vorbehalten, eine für die jeweiligen Arbeiten zutreffende Lohngruppe einzusetzen, soweit der Einsatz eines höher qualifizierten Personals nicht vor Ausführung der jeweiligen Regieleistung ausdrücklich vom Auftraggeber bzw. der Bauleitung genehmigt wurde.

6. Für Bauleitungs- und Aufsichtspersonal erfolgt grundsätzlich keine Vergütung.

7. Der Aufwand der beauftragten Stundenlohnarbeiten ist durch entsprechende Tagelohnzettel täglich zu belegen und dem Auftraggeber oder dessen Bevollmächtigtem unverzüglich (spätestens innerhalb 1 Woche) zur Bestätigung vorzulegen. Nachträglich bzw. verspätet oder gar erst mit Rechnungsstellung vorgebrachte Stundenlohnarbeiten oder vorgelegte Tagelohnzettel werden nicht mehr anerkannt.
Die Beweispflicht für die Rechtmäßigkeit und Höhe der entsprechenden Leistungen verbleibt vollständig beim Auftragnehmer.

8. Die Gegenzeichnung der rechtzeitig vorgelegten Tagelohnzettel durch den Auftraggeber oder dessen Bevollmächtigten gilt nicht als Anerkennung oder Zustimmung zur Abrechnung in Regie. Die Prüfung nach evtl. Abrechnung über Leistungspositionen wird ausdrücklich vorbehalten.

Verrechnungssatz für Löhne
Die Verrechnungssätze sind auf Anforderung des AG aufgegliedert anzubieten.

In ihnen sind enthalten:
- Lohn- und Gehaltskosten sowie Lohn- und Gehaltsnebenkosten
- Sozialkassenbeiträge
- Gemeinkostenanteile
- Wagnis und Gewinn

Zuschläge zu den Verrechnungsätzen für die vom AG angeordnete oder zu vertretende Nacht-, Sonn- u. Feiertags- oder sonstige tarifliche Mehrarbeit (Überstunden) werden in Höhe der tariflichen Vereinbarungen zusätzlich vergütet.

Dies gilt nicht, wenn der AN diese Mehraufwendungen aufgrund von ihm selbst verursachten Umständen (Terminverzug oder dgl.) zu vertreten hat. Sonstige Zuschläge wie Auslöse o. dgl. werden nicht vergütet.

Hinweis für die Bearbeitung des Angebotes

Soweit der Bieter keine Arbeitskräfte, die in den nachstehenden Positionen aufgeführt sind, beschäftigt, so hat er dies anzugeben und als Einheitspreis den der nächsthöheren Vergütungsgruppe, aus der er Arbeitskräfte beschäftigt einzusetzen.

**31.05.01 Bauvorarbeiter/in**
Stundenlohnarbeiten Bauvorarbeiter/in
auf Anordnung des AG ausführen.
Der Verrechnungssatz für die jeweilige Arbeitskraft umfasst sämtliche Aufwendungen wie Lohn- und Gehaltskosten, Lohn- und Gehaltsnebenkosten, Zuschläge, lohngebundene und lohnabhängige Kosten, sonstige Sozialkosten, Gemeinkosten, Wagnis und Gewinn.
Menge: 10,000 h
Leistungsbereich: 027

**31.05.02 Baufacharbeiter/in**
Baufacharbeiter/in auf Anordnung des AG ausführen.
Der Verrechnungssatz für die jeweilige Arbeitskraft umfasst sämtliche Aufwendungen wie Lohn- und Gehaltskosten, Lohn- und Gehaltsnebenkosten, Zuschläge, lohngebundene und lohnabhängige Kosten, sonstige Sozialkosten, Gemeinkosten, Wagnis und Gewinn.
Menge: 10,000 h
Leistungsbereich: 027

**31.05.03 Bauhelfer/in**
Bauhelfer/in auf Anordnung des AG ausführen.
Der Verrechnungssatz für die jeweilige Arbeitskraft umfasst sämtliche Aufwendungen wie Lohn- und Gehaltskosten, Lohn- und Gehaltsnebenkosten, Zuschläge, lohngebundene und lohnabhängige Kosten, sonstige Sozialkosten, Gemeinkosten, Wagnis und Gewinn.
Menge: 10,000 h
Leistungsbereich: 027
